# Wiederherstellung der Funktion Becken 48-3L
Angebotsaufforderung (GAEB 90, DA83)
Vergabenummer: A053180025502
Währung: EUR
Auftraggeber: Bundesrepublik Deutschland vertreten durch

## Wiederherstellung der Funktion Becken 48
Datum: 16.06.26

### Abschnitt 01 A7, Becken 48-3L

#### Unterabschnitt 01.01 Baustelleneinrichtung

**01.01.0010 Baustelle einrichten**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt nach Wahl des AN herstellen und nach Beendigung
der Baumaßnahme entfernen. Ursprünglichen Zustand wieder herstellen.
Menge: 1,000 Psch
Zuordnung: 101

**01.01.0020 Baustelle räumen**
Baustelle von allen Geräten, Anlagen, Einrichtungen und
dgl. räumen. Benutzte Flächen und Wege entsprechend dem
ursprünglichen Zustand herrichten. Soweit nicht für
bestimmte Leistungen für das Räumen der Baustelle gesonderte Positionen im Leistungsverzeichnis enthalten
sind, gilt die Pauschale
für alle Leistungen dieses Abschnittes des Leistungsverzeichnisses.
Menge: 1,000 Psch
Zuordnung: 101

**01.01.0030 Rückbau Artenschutzzaun**
Rückbau des Artenschutzzaunes bestehend aus
Gewebefolie, ca. 0,6m hoch und Erdanker aus Stahl im
Abstand von ca. 2,50m

Länge des Artenschutzzaunes ca. 180,00m

Der Artenschutzzaun ist an geeigneter Stelle im Bereich
des Beckens durch den AN geordnet abzulegen und vor
Verwehung zu schützen.
Menge: 1,000 Psch

#### Unterabschnitt 01.02 Wasserhaltung

**01.02.0010 Einfache Pumpenanlage einrichten**
Einfache Pumpenanlage für offene Wasserhaltung zum
Trockenlegen und Freihalten der Baugrube von Wasser
sowie
zum Ableiten des geförderten Wassers einrichten. Pumpensumpf nach Wahl des AN herstellen. Der Einsatz umfasst das betriebsbereite Aufbauen innerhalb einer Baugrube, das Abbauen sowie das Herstellen und Beseitigen
der Ableitung zum Vorfluter nach Unterlagen des AG.
Vorhalten und Betreiben werden gesondert vergütet.
Baugrube Becken
Förderdurchfluss über 60 bis 90 m3/h.
Förderhöhe bis 5,00 m.
Ableitung mittels Schlauchleitung herstellen.
Entfernung zum Vorfluter ca. 75m

Abrechnung je Beckenzulauf

Es ist sicherzustellen, dass beim Absenken bzw.
Abpumpen des Beckens keine Fest- und Schwebstoffe in
den Vorfluter gelangen, siehe auch Punkt 2.6.1 der
Baubeschreibung.
Dies ist durch den Einsatz von einer Mobilen
Absetzanlage zu verhindern.
Menge: 1,000 St
Zuordnung: 109

**01.02.0020 Einfache Pumpenanlage vorhalten**
Einfache Pumpenanlage für offene Wasserhaltung einschließlich Pumpensumpf und Ableitung zum Vorfluter
betriebsbereit vorhalten.
Abgerechnet wird nach Kalendertagen.
Baugrube Becken
Ableitung mittels Schlauchleitung.

Abrechnung je Beckenzulauf
Menge: 20,000 d
Zuordnung: 109

**01.02.0030 Wasserhaltungsanlage betreiben**
Wasserhaltungsanlage nach Wahl des AN zum unterbrechungsfreien Trockenlegen und Freihalten der Baugrube
von Wasser betreiben.
Abgerechnet wird nach Kalendertagen.
Baugrube Becken
Ableitung mit Schlauchleitung in den Vorfluter oder in
Transporteinrichtungen des AN zur weiterfahrt in das
zuletzt gereinigte Becken. Der Transport und die
Entladung werden gesondert vergütet.

Abrechnung je Beckenzulauf
Menge: 20,000 d
Zuordnung: 109

**01.02.0040 Mobile Absetzanlage aufstellen LF-Abscheider**
StL-Nr. 2211099011999
Mobile Absetzanlage für Wasserhaltungsanlage nach
Unterlagen des AG aufstellen. Absetzanlage beseitigen. Ursprünglichen Zustand wieder herstellen.
Einschließlich Erd- und Gründungsarbeiten.
Absetzanlage mit Leichtflüssigkeitsabscheider.
Rückhaltevermögen Leichtflüssigkeitsabscheider '1m³'
Fassungsvermögen Absetzanlage '10m³'
Menge: 1,000 St
Zuordnung: 109

**01.02.0050 Mobile Absetzanlage betreiben**
Mobile Absetzanlage nach Unterlagen des AG vorhalten
und betreiben.
Abgerechnet wird nach Kalendertagen.
Abgesetzte Stoffe entsorgen. Entsorgung wird gesondert vergütet.
Menge: 10,000 d
Zuordnung: 109

**01.02.0060 Becken entleeren**
Becken unter Aufsicht des AN entleeren
Menge: 1,000 Psch

#### Unterabschnitt 01.03 Reinigung der Zuläufe und Bauwerke

**01.03.0010 Schacht reinigen betriebl. Gründen Betonfertigteile*Räumg. verwerten**
StL-Nr. 22211090439199991
Entwässerungsschacht im Hochdruck- oder Vakuumspülverfahren reinigen. Räumgut vorentwässern.
Reinigung aus betrieblichen Gründen.
Schacht '2,00m x 2,50m'
Schacht aus Betonfertigteilen.
Schachttiefe '2,10m'
Schachtabdeckung/Einstiegsöffnung '2,00m x 2,50m'
Höhe der Verschmutzung des Gerinnes '15cm'
Höhe der Verschmutzung des Auftritts '15cm'
Räumgut nach Wahl des AN verwerten.
Menge: 1,000 St
Zuordnung: 110

#### Unterabschnitt 01.04 Beckenreinigung

**01.04.0010 Verunreinigtes Beckenwasser**
Bei bereits abgesenktem Wasserstand das restliches, mit
Leichtflüssigkeiten und Feststoffen verunreinigtes
Beckenwasser aufnehmen, fachgerecht transportieren und
entsorgen

Sämtliche Kosten sind in den Einheitspreis
einzurechnen.

Abfallschlüsselnummer: 16 10 01*

Die Entsorgung muss durch einen für die
Abfallschlüsselnummer zertifizierten
Entsorgungsfachbetrieb gem. § 56 KrWG in Verbindung mit
der Entsorgungsfachbetriebeverordnung erfolgen
Menge: 50,000 t

**01.04.0020 Retentionsräume wiederherstellen**
Schlamm und Sedimente im Schlammsammel- und
Retentionsraum des Beckensystems aufnehmen laden,
fachgerecht transportieren und Entsorgen. Art der
Belastung nach Unterlagen des AG.

Schlammhöhe im Mittel 0,50m

Das Arbeitsverfahren zur Aufnahme der Sedimente bleibt
dem AN überlassen.
Eine vom Entsorgungsweg des AN abhängige
Konditionierung wird nich zusätzlich vergütet.
Abgerechnet wird nach Wiegescheinen.
Entsorgungsnachweis wird gesondert vergütet

Abfall = Abfallgemisch aus Sandfanganlagen und
Öl-/Wasserabscheidern
Abfallschlüsselnummer 13 05 03*
Konsistenz: Pastös, Schlammig, Breiig

Sämtliche Gebühren und Entgelte für die Aufnahme,
Transport und Abfallentsorgung sind einzurechnen.

Beckenverkleidung Erdstoffen

Die Entsorgung muss durch einen für die
Abfallschlüsselnummer zertifizierten
Entsorgungsfachbetrieb gem. § 56 KrWG in Verbindung mit
der Entsorgungsfachbetriebeverordnung erfolgen
Menge: 1100,000 t

**01.04.0030 Sedimente abgraben und Becken reprofilieren**
Sedimente im Schlammsammel- und Retentionsraum des
Beckensystems abgraben, laden, fachgerecht
transportieren und Entsorgen. Art der Belastung nach
Unterlagen des AG.

Die Sedimente sind zusammen mit den aufwachsenden
Pflanzen und Gehölzen aufzunehmen und zu entsorgen.

Becken reprofilieren

Die Mehrkosten der Entsorgung von vermischtem Material
aus Pflanzen und Sedimenten sind in die Position
einzurechnen.

Schlammhöhe im Mittel 0,50m

Das Arbeitsverfahren zur Aufnahme der Sedimente bleibt
dem AN überlassen.
Eine vom Entsorgungsweg des AN abhängige
Konditionierung wird nicht zusätzlich vergütet.
Abgerechnet wird nach Wiegescheinen.
Entsorgungsnachweis wird gesondert vergütet

Abfall = Baggergut, das gefährliche Stoffe enthält
Abfallschlüsselnummer 17 05 05*
Konsistenz: Pastös, Schlammig, Breiig

Sämtliche Gebühren und Entgelte für die Aufnahme,
Transport und Abfallentsorgung sind einzurechnen.

Beckenverkleidung Erdstoffen

Die Entsorgung muss durch einen für die
Abfallschlüsselnummer zertifizierten
Entsorgungsfachbetrieb gem. § 56 KrWG in Verbindung mit
der Entsorgungsfachbetriebeverordnung erfolgen
Menge: 350,000 t

**01.04.0040 Abfallnachweisverf. durchführen alle Abfälle*Vorl.ENW alleAbf. Vorl. TPP Abf.*Analyt. n. Unter.**
StL-Nr. 223902070346001
Abfallnachweisverfahren als Beteiligter nach
Unterlagen des AG durchführen.
für alle Abfälle und Ausbaustoffe.
Vorlagen für Entsorgungsnachweise für alle Abfälle
einschließlich aller erforderlichen Angaben zu den
Verfahrensbeteiligten, Deklarationsanalysen und
sonstiger Anlagen mittels eigenem eANV-Zugang nach
Unterlagen des AG erstellen und dem AG oder seinem
Bevollmächtigten zur weiteren Bearbeitung mittels
eANV übersenden.
Vorlagen für Transportpapiere für alle Abfälle nach
Bedarf des AN mittels eANV mit Angaben zu Zeitraum,
Menge und den beteiligten Beförderern und Entsorgern
erstellen und dem AG oder seinem Bevollmächtigten
zum Signieren mit zeitlichem Vorlauf nach Unterlagen
des AG übersenden. Wiegescheine erfassen und dem AG
übergeben.
Die Deklarationsanalysen nach den Annahmeparametern
der Entsorgungsanlagen nach Unterlagen des AG.
Menge: 1,000 Psch

#### Unterabschnitt 01.05 Böschungssarbeiten

**01.05.0010 Aushub Böschungen**
Böschungsaushub, ausbauen, entsorgen
Entspricht leicht löslichen Boden

Aushub an Böschungen, Steigung 1:2 bis 1:1,5
Böschungslänge bis 5m, Tiefe 0,5m

Das Arbeitsverfahren zur Aufnahme des Aushubs bleibt
dem AN überlassen.
Eine vom Entsorgungsweg des AN abhängige
Konditionierung wird nicht zusätzlich vergütet.
Abgerechnet wird nach Wiegescheinen.
Entsorgungsnachweis wird gesondert vergütet

Abfall = Baggergut, das gefährliche Stoffe enthält
Abfallschlüsselnummer 17 05 05*
Menge: 25,000 t

**01.05.0020 Kalkschotter 0-32mm liefern einbauen, verdichten**
Kalkschotter 0-32mm liefern einbauen, verdichten. Netto
Preis je gelieferte t Schotter (Nachweis Lieferschein)

Böschungen mit Steigung 1:2 bis 1:1,5
Böschungslänge bis Grund 5m

Füllen und Verdichten der Böschungsschäden, verursacht
durch Tier-Grabarbeiten und eingestürzte Baue, mit
angeliefertem Material
Menge: 75,000 t

**01.05.0030 Schroppen 52-150, liefern, einbauen**
Schroppen 52-150mm liefern einbauen. Netto Preis je
gelieferte t (Nachweis Lieferschein)

Böschungen mit Steigung 1:2 bis 1:1,5
Böschungslänge bis Grund 5,0m, auf mind 4,0m ab Grund
füllen

Füllhöhe 0,25m-0,35m

Böschungslänge ges.: 175m
Menge: 250,000 t

USt %: 19,00
